# Musterprojekt Werkraum
Angebotsabgabe (GAEB DA XML 3.3, DA84)
Auftragnehmer: Fiktiver Musterbetrieb, Beispielstraße 1, 00000 Musterort
Erstellt mit: Bettag Systems, LV-Konvertierung, 08.09.2026

## DEMO-WERKRAUM

### 01

#### 01.01

**01.01.0010**
EP: 8,500; GB: 204,00

**01.01.0020**
EP: 14,750; GB: 354,00

**01.01.0030**
EP: 11,200; GB: 207,20

**01.01.0040**
EP: 45,000; GB: 45,00

Summe 01.01: 810,20

Summe 01: 810,20

Summe DEMO-WERKRAUM: 810,20
